# Monomando de caño giratorio alto, referencia 331102VA1167 de la serie Drako de Ramón Soler. Altura 300 mm - Serie Drako de Ramón Soler

- Propiedad del archivo: CONSTRUNARIO
- Formato: FIEBDC-3/2012
- Programa: Construnario Versión 3.51
- Fecha de los precios: 19/03/2024
- Divisa: EUR

**331102VA1167_RSO** u Monomando de caño giratorio alto, referencia 331102VA1167 de la serie Drako de Ramón Soler. Altura 300 mm - Serie Drako de Ramón Soler
Precio: 139.30
Monomando de caño giratorio alto, referencia 331102VA1167 de la serie Drako de Ramón Soler. Altura 300 mm Cartucho cerámico Ø40 mm Sistema Termostop Block de limitación de la temperatura máxima del agua caliente Sistema de ahorro de agua S2 (disponible C2 en algunos modelos) mediante la apertura de la manecilla en dos fases. Caudal a 3 bar: 11 a 12 l/min. Nivel acústico a 3 bar: < 20 dB. Cromado latón: 15 micras de espesor de níquel, 0.3 micras de cromo. Resiste presiones estáticas ? 10 bar y golpes de ariete de 25 bar. Temperatura recomendada de agua caliente 55°C. Temperatura máxima de uso 65°C. Máximo 1h a 90°C. Presión de uso entre 1-5 bar. Recomendada 3 bar. Grifo de lavabo caño giratorio 360º con válvula automática de latón 1¼ Ref. 1167, cromado Diamond Finish, sistema S2 de ahorro de agua del 50%, limitador de temperatura y sistema anticorrosión patentado. Salida de agua a 170 mm, con sistema S2 y válvula automática Código EAN: 8428506016042
