# Mitigeur évier douchette ABS 2 positions. Flexible Nylon. Hauteur 290 mm, hauteur sous bec 235 mm, sailie 195 mm - Serie Drako de Ramón Soler

- Propiedad del archivo: CONSTRUNARIO
- Formato: FIEBDC-3/2012
- Programa: Construnario Versión 3.51
- Fecha de los precios: 19/03/2024
- Divisa: EUR

**331902H2_RSO** u Mitigeur évier douchette ABS 2 positions. Flexible Nylon. Hauteur 290 mm, hauteur sous bec 235 mm, sailie 195 mm - Serie Drako de Ramón Soler
Precio: 280.50
• Cartouche céramique mitigeur Ø40mm de salida libre. • Débit à 3 bar: 12 l/min . • Niveau sonore à 3 bar < 20 dB. • Système Thermostop Block de limitation de la température maximale de l’eau chaude • Système d’économie d’eau (S2-C2) par ouverture de la manette en deux temps. • Résiste aux pressions statiques = 10 bar et coup de bélier de 25 bar. • Pression d’utilisation 1-5 bar, recommandée à 3 bar • Température de l’eau chaude recommandée : 55 ºC. Température maximale d’utilisation : 65 ºC. Maximum 1 h à 90 ºC. Código EAN: 8428506016011
