# Built-in Shower mixer without shower and spout. - Serie Drako de Ramón Soler

- Owner of the file: CONSTRUNARIO
- Format: FIEBDC-3/2012
- Program: Construnario Versión 3.51
- Date of prices: 19/03/2024
- Currency: EUR

**332003_RSO** u Built-in Shower mixer without shower and spout. - Serie Drako de Ramón Soler
Price: 24690
Ø35mm ceramic mixer tap cartridge Termostop Block System limiting the maximum temperature of hot water Water saving system (S2) by a two-phase opening lever Flow rate at 3 bars: 9 l/min Acoustic level at 3 bars: < 20 dB. Chrome-plated brass: 15 microns thick of nickel, 0.3 microns of chrome. Resists static pressures = 10 bars and water hammers of 25 bars. Recommended temperature for the hot water: 55°C. Maximum working temperature: 65°C. Maximum: 1h at 90°C. Working pressure between 1-5 bars, recommended: 3 bars Código EAN: 8428506014581
