# Mitigeur lavabo mural à encastrer bec 240 mm. Système S2 - Serie Drako de Ramón Soler

- Propriété du fichier: CONSTRUNARIO
- Format: FIEBDC-3/2012
- Logiciel: Construnario Versión 3.51
- Date des prix: 19/03/2024
- Devise: EUR

**332103_RSO** u Mitigeur lavabo mural à encastrer bec 240 mm. Système S2 - Serie Drako de Ramón Soler
Prix: 251.80
Cartouche céramique mitigeur Ø35mm Système Thermostop Block de limitation de la température maximale de l’eau chaude Système d’économie d’eau (S2-C2) par ouverture de la manette en deux temps. Débit à 3 bar: 9 l/min Niveau sonore à 3 bar < 20 dB. Chromé laiton : épaisseur du nickel : 15 microns, épaisseur du chrome : 0,3 microns. Résiste aux pressions statiques = 10 bar et coup de bélier de 25 bar. Température de l’eau chaude recommandée : 55 °C. Température maximale d’utilisation : 65 °C. Maximum 1 h à 90 °C. Pression d’utilisation 1-5 bar, recommandée à 3 bar Código EAN: 8428506014598
