# Monomando de caño giratorio alto, referencia 332411Sde la serie Drako de Ramón Soler. Altura 300 mm, salida de agua a 170 mm - Serie Drako de Ramón Soler

- Propiedad del archivo: CONSTRUNARIO
- Formato: FIEBDC-3/2012
- Programa: Construnario Versión 3.51
- Fecha de los precios: 19/03/2024
- Divisa: EUR

**332411S_RSO** u Monomando de caño giratorio alto, referencia 332411Sde la serie Drako de Ramón Soler. Altura 300 mm, salida de agua a 170 mm - Serie Drako de Ramón Soler
Precio: 186.40
Grifo de ducha empotrado 1 vía con placa metálica extraplana, instalación sencilla por su cuerpo compacto y de gran durabilidad, cromado de alta resistencia Diamond Finish, sistema termostop limitador de temperatura y sistema anticorrosión patentado Código EAN: 8428506025358
