# Monomando empotrado WC magnet, referencia 336801WC de la serie Drako de Ramón Soler. Con doble cierre de seguridad y duchita - Serie Drako de Ramón Soler

- Propiedad del archivo: CONSTRUNARIO
- Formato: FIEBDC-3/2012
- Programa: Construnario Versión 3.51
- Fecha de los precios: 19/03/2024
- Divisa: EUR

**336801WC_RSO** u Monomando empotrado WC magnet, referencia 336801WC de la serie Drako de Ramón Soler. Con doble cierre de seguridad y duchita - Serie Drako de Ramón Soler
Precio: 202.10
WC Magnet by Ramon Soler, monomando empotrado para WC y accesorios WC Magnet by Ramon Soler, monomando empotrado para higiene íntima, sustituto del bidé, de agua fría y caliente con doble sistema de cierre automático con imán patentado con duchita metálica y cromado de alta resistencia Diamond Finish Código EAN: 8428506020810
