# Grifo para lavabo de 1 agua fría, referencia 3371AX1 de la serie Drako de Ramón Soler. Altura 127mm y salida de agua 85mm - Serie Drako de Ramón Soler

- Propiedad del archivo: CONSTRUNARIO
- Formato: FIEBDC-3/2012
- Programa: Construnario Versión 3.51
- Fecha de los precios: 19/03/2024
- Divisa: EUR

**3371AX1_RSO** u Grifo para lavabo de 1 agua fría, referencia 3371AX1 de la serie Drako de Ramón Soler. Altura 127mm y salida de agua 85mm - Serie Drako de Ramón Soler
Precio: 81.90
• Montura cerámica 3/4"" • Cromado latón: 15 micras de espesor de níquel, 0.3 micras de cromo. • Nivel acústico a 3 bar: < 20 dB. • Temperatura recomendada de agua caliente 55°C. Temperatura máxima de uso 65°C. Máximo 1h a 90°C. Código EAN: 8428506278235
