# Robinet lave-mains. Céramique 1/4 de tour. Arrivée d’eau 1/2”,(1 unité) Hauteur 127mm. Sortie d'eau 85mm - Serie Drako de Ramón Soler

- Propiedad del archivo: CONSTRUNARIO
- Formato: FIEBDC-3/2012
- Programa: Construnario Versión 3.51
- Fecha de los precios: 19/03/2024
- Divisa: EUR

**3371AX1_RSO** u Robinet lave-mains. Céramique 1/4 de tour. Arrivée d’eau 1/2”,(1 unité) Hauteur 127mm. Sortie d'eau 85mm - Serie Drako de Ramón Soler
Precio: 81.90
• Tête céramique 3/4"" • Chromé laiton : épaisseur du nickel : 15 microns, épaisseur du chrome : 0,3 microns. • Niveau sonore à 3 bar < 20 dB. • Température de l’eau chaude recommandée : 55 ºC. Température maximale d’utilisation : 65 ºC. Maximum 1 h à 90 ºC. Código EAN: 8428506278235
