# Fregadero de cocina de caño de cisne extraíble con ducha metálica de 2 jets, referencia 337902V1 de la serie Drako de Ramón Soler. Altura 430 mm - Serie Drako de Ramón Soler

- Propiedad del archivo: CONSTRUNARIO
- Formato: FIEBDC-3/2012
- Programa: Construnario Versión 3.51
- Fecha de los precios: 19/03/2024
- Divisa: EUR

**337902V1_RSO** u Fregadero de cocina de caño de cisne extraíble con ducha metálica de 2 jets, referencia 337902V1 de la serie Drako de Ramón Soler. Altura 430 mm - Serie Drako de Ramón Soler
Precio: 320.70
Fregadero de cocina de caño de cisne extraíble con ducha metálica de 2 jets, referencia 337902V1 de la serie Drako de Ramón Soler. Altura 430 mm Cartucho cerámico Ø35 mm de salida libre. Caudal a 3 bar: 12 l/min . Nivel acústico a 3 bar: < 20 dB. Sistema Termostop Block de limitación de la temperatura máxima del agua caliente Sistema de ahorro de agua S2 mediante la apertura de la manecilla en dos fases. Resiste presiones estáticas ? 10 bar y golpes de ariete de 25 bar. Presión de uso entre 1-5 bar. Recomendada 3 bar. Temperatura recomendada de agua caliente 55°C. Temperatura máxima de uso 65°C. Máximo 1h a 90°C. Grifo de fregadero caño alto con cabezal metálico minimalista extraíble de 2 salidas, cromado Diamond Finish, sistema S2 de ahorro de agua del 50%, limitador de temperatura y sistema anticorrosión patentado Código EAN: 8428506015984
