# Fregadero monomando vertical con duchita metálica extraíble 9565, referencia 337902V2 de la serie Drako de Ramón Soler. 2 jets - Serie Drako de Ramón Soler

- Propiedad del archivo: CONSTRUNARIO
- Formato: FIEBDC-3/2012
- Programa: Construnario Versión 3.51
- Fecha de los precios: 19/03/2024
- Divisa: EUR

**337902V2_RSO** u Fregadero monomando vertical con duchita metálica extraíble 9565, referencia 337902V2 de la serie Drako de Ramón Soler. 2 jets - Serie Drako de Ramón Soler
Precio: 349.40
Fregadero monomando vertical con duchita metálica extraíble 9565, referencia 337902V2 de la serie Drako de Ramón Soler. 2 jets Cartucho cerámico Ø35 mm de salida libre. Caudal a 3 bar: 12 l/min . Nivel acústico a 3 bar: < 20 dB. Sistema Termostop Block de limitación de la temperatura máxima del agua caliente Sistema de ahorro de agua S2 mediante la apertura de la manecilla en dos fases. Resiste presiones estáticas = 10 bar y golpes de ariete de 25 bar. Presión de uso entre 1-5 bar. Recomendada 3 bar. Temperatura recomendada de agua caliente 55°C. Temperatura máxima de uso 65°C. Máximo 1h a 90°C. Código EAN: 8428506015991
