# Monomando para fregadero de caño giratorio alto, referencia 332902 de Ramón Soler. Cromo - Altos de Ramón Soler

- Propiedad del archivo: CONSTRUNARIO
- Formato: FIEBDC-3/2012
- Programa: Construnario Versión 3.51
- Fecha de los precios: 19/03/2024
- Divisa: EUR

**33E301602** u Monomando para fregadero de caño giratorio alto, referencia 332902 de Ramón Soler. Cromo - Altos de Ramón Soler
Precio: 187.80
Grifo de fregadero con caño alto giratorio, cromado de alta resistencia Diamond Finish, sistema S2 de ahorro de agua del 50%, termostop limitador de temperatura y sistema anticorrosión patentado Código EAN: 8428506016028
