# Monomando para fregadero con caño giratorio, referencia 330602CUC de Ramón Soler. Cobre cepillado - Altos de Ramón Soler

- Propiedad del archivo: CONSTRUNARIO
- Formato: FIEBDC-3/2012
- Programa: Construnario Versión 3.51
- Fecha de los precios: 19/03/2024
- Divisa: EUR

**33E305120** u Monomando para fregadero con caño giratorio, referencia 330602CUC de Ramón Soler. Cobre cepillado - Altos de Ramón Soler
Precio: 245.00
Grifo de fregadero con caño giratorio 360º, acabado cobre satinado de alta resistencia por su tratamiento PVD , sistema S2 de ahorro de agua del 50%, termostop limitador de temperatura y sistema anticorrosión patentado. Código EAN: 8428506051203
