# Monomando para fregadero de caño giratorio alto, referencia 332902CUC de Ramón Soler. Cobre cepillado - Altos de Ramón Soler

- Propiedad del archivo: CONSTRUNARIO
- Formato: FIEBDC-3/2012
- Programa: Construnario Versión 3.51
- Fecha de los precios: 19/03/2024
- Divisa: EUR

**33E305121** u Monomando para fregadero de caño giratorio alto, referencia 332902CUC de Ramón Soler. Cobre cepillado - Altos de Ramón Soler
Precio: 328.70
Grifo de fregadero con caño alto giratorio, acabado cobre satinado de alta resistencia por su tratamiento PVD, sistema S2 de ahorro de agua del 50%, termostop limitador de temperatura y sistema anticorrosión patentado Código EAN: 8428506051210
