# Monomando para fregadero con caño giratorio, referencia 330602NM de Ramón Soler. Negro mate - Altos de Ramón Soler

- Propiedad del archivo: CONSTRUNARIO
- Formato: FIEBDC-3/2012
- Programa: Construnario Versión 3.51
- Fecha de los precios: 19/03/2024
- Divisa: EUR

**33E306168** u Monomando para fregadero con caño giratorio, referencia 330602NM de Ramón Soler. Negro mate - Altos de Ramón Soler
Precio: 210.00
Grifo de fregadero, altura de 400mm, con caño giratorio 360º, sistema S2 de ahorro de agua del 50%, termostop limitador de temperatura y sistema anticorrosión patentado cromado de alta resistencia Diamond Finish Código EAN: 8428506061684
