# Monomando para fregadero de caño giratorio alto, referencia 332902NM de Ramón Soler. Negro mate - Altos de Ramón Soler

- Propiedad del archivo: CONSTRUNARIO
- Formato: FIEBDC-3/2012
- Programa: Construnario Versión 3.51
- Fecha de los precios: 19/03/2024
- Divisa: EUR

**33E306169** u Monomando para fregadero de caño giratorio alto, referencia 332902NM de Ramón Soler. Negro mate - Altos de Ramón Soler
Precio: 281.50
Grifo de fregadero, altura de 371mm, con caño alto giratorio, sistema S2 de ahorro de agua del 50%, termostop limitador de temperatura y sistema anticorrosión patentado negro mate de alta resistencia por su tratamiento electrostático sobre galvanizado Código EAN: 8428506061691
