# Monomando para lavabo XL referencia 340201NM de la serie Tzar de Ramón Soler. Negro mate - Serie Tzar de Ramón Soler

- Propiedad del archivo: CONSTRUNARIO
- Formato: FIEBDC-3/2012
- Programa: Construnario Versión 3.51
- Fecha de los precios: 19/03/2024
- Divisa: EUR

**340201NM_RSO** u Monomando para lavabo XL referencia 340201NM de la serie Tzar de Ramón Soler. Negro mate - Serie Tzar de Ramón Soler
Precio: 346.20
Monomando para lavabo XL referencia 340201NM de la serie Tzar de Ramón Soler. Negro mate ? Cartucho cerámico Ø35 mm. ? Sistema de ahorro de agua S2 mediante la apertura de la manecilla en dos fases. ? Caudal a 3 bar: 12 l/min. ? Resistente al choque térmico y químico antilegionela. ? Garantía de 5 años en grifería y 2 años en complementos. ? Presión de uso entre 1-5 bar. Recomendada 3 bar. ? Resiste presiones estáticas ? 10 bar y golpes de ariete de 25 bar. ? Nivel acústico a 3 bar ? Prestaciones de confort a nivel de fidelidad, sensibilidad y constancia en la selección de la temperatura. ? Temperatura recomendada de agua caliente 55ºC. Temperatura máxima de uso 65°C. Máximo 1h a 90°C. ? Sistema Termostop Block de limitación de la temperatura máxima del agua caliente. Grifo de lavabo altura XL, negro mate de alta resistencia por su tratamiento electrostático sobre galvanizado, sistema S2 de ahorro de agua del 50%, limitador de temperatura y sistema anticorrosión patentado Código EAN: 8428506023521
