# Monomando bidé, referencia 340301NM de la serie Tzar de Ramón Soler. Negro mate - Serie Tzar de Ramón Soler

- Propiedad del archivo: CONSTRUNARIO
- Formato: FIEBDC-3/2012
- Programa: Construnario Versión 3.51
- Fecha de los precios: 19/03/2024
- Divisa: EUR

**340301NM_RSO** u Monomando bidé, referencia 340301NM de la serie Tzar de Ramón Soler. Negro mate - Serie Tzar de Ramón Soler
Precio: 172.40
Grifo de bidé, negro mate de alta resistencia por su tratamiento electrostático sobre galvanizado, sistema S2 de ahorro de agua del 50%, limitador de temperatura y sistema anticorrosión patentado Código EAN: 8428506023651
