# Monomando para lavabo, referencia 340401 de la serie Tzar de Ramón Soler. Cromo - Serie Tzar de Ramón Soler

- Propiedad del archivo: CONSTRUNARIO
- Formato: FIEBDC-3/2012
- Programa: Construnario Versión 3.51
- Fecha de los precios: 19/03/2024
- Divisa: EUR

**340401_RSO** u Monomando para lavabo, referencia 340401 de la serie Tzar de Ramón Soler. Cromo - Serie Tzar de Ramón Soler
Precio: 128.10
Monomando para lavabo, referencia 340401 de la serie Tzar de Ramón Soler. Cromo ? Certificación AENOR ? Cartucho cerámico Ø35 mm. ? Sistema de ahorro de agua S2 mediante la apertura de la manecilla en dos fases. ? Caudal a 3 bar: 12 l/min. ? Resistente al choque térmico y químico antilegionela. ? Superficie cromada: 15 micras de espesor de níquel, 0.3 micras de cromo. ? Garantía de 5 años en grifería y 2 años en complementos. ? Presión de uso entre 1-5 bar. Recomendada 3 bar. ? Resiste presiones estáticas ? 10 bar y golpes de ariete de 25 bar. ? Nivel acústico a 3 bar. ? Prestaciones de confort a nivel de fidelidad, sensibilidad y constancia en la selección de la temperatura. ? Temperatura recomendada de agua caliente 55ºC. Temperatura máxima de uso 65°C. Máximo 1h a 90°C. ? Sistema Termostop Block de limitación de la temperatura máxima del agua caliente. Grifo de lavabo altura M, cromado Diamond Finish, sistema S2 de ahorro de agua del 50%, limitador de temperatura y sistema anticorrosión patentado Código EAN: 8428506024351
