# Monomando ducha, referencia 340801TR de la serie Tzar de Ramón Soler. Con equipo de ducha - Serie Tzar de Ramón Soler

- Propiedad del archivo: CONSTRUNARIO
- Formato: FIEBDC-3/2012
- Programa: Construnario Versión 3.51
- Fecha de los precios: 19/03/2024
- Divisa: EUR

**340801TR_RSO** u Monomando ducha, referencia 340801TR de la serie Tzar de Ramón Soler. Con equipo de ducha - Serie Tzar de Ramón Soler
Precio: 234.70
Conjunto grifo de bañera con teleducha ABS massage de 3 posiciones anti-cal Ø113mm, flexo metálico antigiratorio Soleflex 1,75m y soporte, cromado Diamon Finish, sistema S2 de ahorro de agua del 50%, limitador de temperatura y sistema anticorrosión patentado Código EAN: 8428506024467
