# Monomando para lavabo (L), referencia 341001 de la serie Tzar de Ramón Soler - Serie Tzar de Ramón Soler

- Propiedad del archivo: CONSTRUNARIO
- Formato: FIEBDC-3/2012
- Programa: Construnario Versión 3.51
- Fecha de los precios: 19/03/2024
- Divisa: EUR

**341001_RSO** u Monomando para lavabo (L), referencia 341001 de la serie Tzar de Ramón Soler - Serie Tzar de Ramón Soler
Precio: 181.40
Grifo de lavabo altura L, cromado Diamond Finish, sistema S2 de ahorro de agua del 50%, limitador de temperatura y sistema anticorrosión patentado Código EAN: 8428506024375
