# Conjunto monomando ducha, referencia 341502SNM de la serie Tzar de Ramón Soler. 2 vías con placa de acero inoxidable, sin equipo de ducha. Negro mate - Serie Tzar de Ramón Soler

- Propiedad del archivo: CONSTRUNARIO
- Formato: FIEBDC-3/2012
- Programa: Construnario Versión 3.51
- Fecha de los precios: 19/03/2024
- Divisa: EUR

**341502SNM_RSO** u Conjunto monomando ducha, referencia 341502SNM de la serie Tzar de Ramón Soler. 2 vías con placa de acero inoxidable, sin equipo de ducha. Negro mate - Serie Tzar de Ramón Soler
Precio: 309.90
Grifo de bañera empotrado 2 vías con placa metálica extraplana, de instalción sencilla por su cuerpo compacto, negro mate de alta resistencia por su tratamiento electrostático sobre galvanizado, sistema S2 de ahorro de agua del 50% y limitador de temperatura Código EAN: 8428506023842
