# Conjunto monomando ducha, referencia 341503S de la serie Tzar de Ramón Soler. 3 vías con placa de acero inoxidable, sin equipo de ducha. Cromo - Serie Tzar de Ramón Soler

- Propiedad del archivo: CONSTRUNARIO
- Formato: FIEBDC-3/2012
- Programa: Construnario Versión 3.51
- Fecha de los precios: 19/03/2024
- Divisa: EUR

**341503S_RSO** u Conjunto monomando ducha, referencia 341503S de la serie Tzar de Ramón Soler. 3 vías con placa de acero inoxidable, sin equipo de ducha. Cromo - Serie Tzar de Ramón Soler
Precio: 227.20
Grifo de bañera empotrado 3 vías con placa metálica extraplana, de instalación sencilla por su cuerpo compacto, cromado Diamond Finish, sistema S2 de ahorro de agua del 50% y limitador de temperatura Código EAN: 8428506025259
