# Conjunto monomando de ducha empotrado, referencia 341801SNM de la serie Tzar de Ramón Soler. 1 vía. Placa de acero inoxidable. Sin equipo de ducha. Negro mate - Serie Tzar de Ramón Soler

- Propiedad del archivo: CONSTRUNARIO
- Formato: FIEBDC-3/2012
- Programa: Construnario Versión 3.51
- Fecha de los precios: 19/03/2024
- Divisa: EUR

**341801SNM_RSO** u Conjunto monomando de ducha empotrado, referencia 341801SNM de la serie Tzar de Ramón Soler. 1 vía. Placa de acero inoxidable. Sin equipo de ducha. Negro mate - Serie Tzar de Ramón Soler
Precio: 170.30
Grifo de ducha empotrado 1 vía con placa metálica extraplana, de instalación sencilla por su cuerpo compacto, negro mate de alta resistencia por su tratamiento electrostático sobre galvanizado, sistema S2 de ahorro de agua del 50% y limitador de temperatura Código EAN: 8428506023934
