# Conjunto termostático de baño-ducha para respisa sin caño, referencia 343303TSCAM de la serie Tzar de Ramón Soler. Sin caño.Con equipo de ducha metálico. Sistema Temostop - Serie Tzar de Ramón Soler

- Propiedad del archivo: CONSTRUNARIO
- Formato: FIEBDC-3/2012
- Programa: Construnario Versión 3.51
- Fecha de los precios: 19/03/2024
- Divisa: EUR

**343303TSCAM_RSO** u Conjunto termostático de baño-ducha para respisa sin caño, referencia 343303TSCAM de la serie Tzar de Ramón Soler. Sin caño.Con equipo de ducha metálico. Sistema Temostop - Serie Tzar de Ramón Soler
Precio: 666.50
Grifo termostato de ducha de repisa sin caño salida y con equipo de ducha metálico, cromado de alta resistencia Diamond Finish, con sistema termostop limitador de temperatura y sistema anticorrosión patentado Código EAN: 8428506024597
