# Termostático de baño-ducha con salida en cascada, referencia 343901DNC de la serie Tzar de Ramón Soler. Sistema S2. Con equipo de ducha D. Niquel cepillado - Serie Tzar de Ramón Soler

- Propiedad del archivo: CONSTRUNARIO
- Formato: FIEBDC-3/2012
- Programa: Construnario Versión 3.51
- Fecha de los precios: 19/03/2024
- Divisa: EUR

**343901DNC_RSO** u Termostático de baño-ducha con salida en cascada, referencia 343901DNC de la serie Tzar de Ramón Soler. Sistema S2. Con equipo de ducha D. Niquel cepillado - Serie Tzar de Ramón Soler
Precio: 731.00
Conjunto grifo de bañera termostato salida cascada, con teleducha cilíndrica minimalista anti-cal, flexo negro mate 1,75m antigiratorio Soleflex y soporte, níquel cepillado de alta resistencia por su tratamiento PVD, sistema termostop limitador de temperatura y sistema anticorrosión patentado Código EAN: 8428506026799
