# Termostático de baño-ducha con salida en cascada, referencia 343901DOC de la serie Tzar de Ramón Soler. Sistema S2. Con equipo de ducha D. Oro cepillado - Serie Tzar de Ramón Soler

- Propiedad del archivo: CONSTRUNARIO
- Formato: FIEBDC-3/2012
- Programa: Construnario Versión 3.51
- Fecha de los precios: 19/03/2024
- Divisa: EUR

**343901DOC_RSO** u Termostático de baño-ducha con salida en cascada, referencia 343901DOC de la serie Tzar de Ramón Soler. Sistema S2. Con equipo de ducha D. Oro cepillado - Serie Tzar de Ramón Soler
Precio: 731.00
Conjunto grifo de bañera termostato salida cascada, con teleducha cilíndrica minimalista anti-cal, flexo color dorado cepillado 1,75m antigiratorio Soleflex y soporte, oro cepillado de alta resistencia por su tratamiento PVD, sistema termostop limitador de temperatura y sistema anticorrosión patentado Código EAN: 8428506026812
