# Termostático de baño-ducha, referencia 343901S de la serie Tzar de Ramón Soler. Salida en cascada. Sistema S2. Sin equipo de ducha. Cromo - Serie Tzar de Ramón Soler

- Propiedad del archivo: CONSTRUNARIO
- Formato: FIEBDC-3/2012
- Programa: Construnario Versión 3.51
- Fecha de los precios: 19/03/2024
- Divisa: EUR

**343901S_RSO** u Termostático de baño-ducha, referencia 343901S de la serie Tzar de Ramón Soler. Salida en cascada. Sistema S2. Sin equipo de ducha. Cromo - Serie Tzar de Ramón Soler
Precio: 313.80
Conjunto grifo de bañera termostato salida cascada, cromado Diamond Finish, con sistema termostop limitador de temperatura y sistema anticorrosión patentado Código EAN: 8428506024498
