# Termostático de baño-ducha con salida cascada, referencia 343901TR de la serie Tzar de Ramón Soler. Sistema S2, con equipo de ducha TR - Serie Tzar de Ramón Soler

- Propiedad del archivo: CONSTRUNARIO
- Formato: FIEBDC-3/2012
- Programa: Construnario Versión 3.51
- Fecha de los precios: 19/03/2024
- Divisa: EUR

**343901TR_RSO** u Termostático de baño-ducha con salida cascada, referencia 343901TR de la serie Tzar de Ramón Soler. Sistema S2, con equipo de ducha TR - Serie Tzar de Ramón Soler
Precio: 415.60
? Cartucho Termostático ø34. ? Distribuidor 2 vias con cierre ? Caudal a 3 bar: 20 l/min en salida de baño y 12 l/min en salida de ducha. ? Salida del agua en forma de cascada. ? Resistente al choque térmico y químico antilegionela. ? Garantía de 5 años en grifería y 2 años en complementos. ? Presión de uso entre 1-5 bar. Recomendada 3 bar. ? Resiste presiones estáticas igual o inferior a 10 bar y golpes de ariete de 25 bar. ? Nivel acústico a 3 bar: inferior a 20 dB. ? Prestaciones de confort a nivel de fidelidad, sensibilidad y constancia en la selección de la temperatura. ? Temperatura recomendada de agua caliente 55ºC. Temperatura máxima de uso 65°C. Máximo 1h a 90°C. ? Instalación mínima recomendada con calentadores a gas o eléctricos a partir de 10 litros y una potencia de 18 Kw. ? Rápida respuesta a variaciones de temperatura. Tiempo máximo 1 segundo. ? Cartucho termostático con Sistema Hot Block de seguridad antiquemaduras. ? Sistema Termostop de bloqueo de la temperatura a 38º. ? Superficie cromada: 15 micras de espesor de níquel, 0.3 micras de cromo. ? Sistema Cooltouch que mantiene las griferías frias-templadas al tacto. Código EAN: 8428506024641
