# Monomando lavabo de columna, referencia 347602SNM de la serie Tzar de Ramón Soler. Negro mate - Serie Tzar de Ramón Soler

- Propiedad del archivo: CONSTRUNARIO
- Formato: FIEBDC-3/2012
- Programa: Construnario Versión 3.51
- Fecha de los precios: 19/03/2024
- Divisa: EUR

**34A303863** u Monomando lavabo de columna, referencia 347602SNM de la serie Tzar de Ramón Soler. Negro mate - Serie Tzar de Ramón Soler
Precio: 1647.00
Grifo de pie para lavabo, de líneas modernas, negro mate de alta resistencia por su tratamiento electrostático sobre galvanizado, con fijación al suelo perfectamente resistente Código EAN: 8428506038631
