# Ensemble Douchette à main anti-calcaire (ABS) 1 jet - Ø 150 mm + flxible métallique renforcé 1,55 m + support (ABS) inclinable - Conjuntos de Ramón Soler

- Propriété du fichier: CONSTRUNARIO
- Format: FIEBDC-3/2012
- Logiciel: Construnario Versión 3.51
- Date des prix: 19/03/2024
- Devise: EUR

**3558MS_RSO** u Ensemble Douchette à main anti-calcaire (ABS) 1 jet - Ø 150 mm + flxible métallique renforcé 1,55 m + support (ABS) inclinable - Conjuntos de Ramón Soler
Prix: 46.80
• Chromé laiton : épaisseur du nickel : 15 microns, épaisseur du chrome : 0,3 microns. • essais réalisés selon les exigences des résistences à la corrosion réalisés selon les exigences de la norme européenne EN 248 • Température de l’eau chaude recommandée : 55 ºC. Température maximale d’utilisation : 65 ºC. Maximum 1 h à 90 ºC. Código EAN: 8428506299025
