# High wash basin mixer. (M) - Serie Alexia de Ramón Soler

- Owner of the file: CONSTRUNARIO
- Format: FIEBDC-3/2012
- Program: Construnario Versión 3.51
- Date of prices: 19/03/2024
- Currency: EUR

**360403_RSO** u High wash basin mixer. (M) - Serie Alexia de Ramón Soler
Price: 11940
Ø35mm ceramic mixer tap cartridge Termostop Block System limiting the maximum temperature of hot water SWater saving system S2 (available C2 in some models) by opening the handle in two phases. Flow rate at 3 bars: 11 to 12 l/min. Acoustic level at 3 bars: < 20 dB. Chrome-plated brass: 15 microns thick of nickel, 0.3 microns of chrome. Resists static pressures = 10 bars and water hammers of 25 bars. Recommended temperature for the hot water: 55°C. Maximum working temperature: 65°C. Maximum: 1h at 90°C. Working pressure between 1-5 bars, recommended: 3 bars Código EAN: 8428506018756
