# High Sink mixer - Serie Alexia de Ramón Soler

- Owner of the file: CONSTRUNARIO
- Format: FIEBDC-3/2012
- Program: Construnario Versión 3.51
- Date of prices: 19/03/2024
- Currency: EUR

**360602_RSO** u High Sink mixer - Serie Alexia de Ramón Soler
Price: 13440
Flow rate at 3 bars: 12 l/min Acoustic level at 3 bars: < 20 dB. Water saving system (S2) by a two-phase opening lever Termostop Block System limiting the maximum temperature of hot water Chrome-plated brass: 15 microns thick of nickel, 0.3 microns of chrome. Resists static pressures = 10 bars and water hammers of 25 bars. Recommended temperature for the hot water: 55°C. Maximum working temperature: 65°C. Maximum: 1h at 90°C. Working pressure between 1-5 bars, recommended: 3 bars Código EAN: 8428506015939
