# Cuerpo termostático gran ducha, referencia 361202SNM de la serie Alexia de Ramón Soler. Negro mate - Serie Alexia de Ramón Soler

- Propiedad del archivo: CONSTRUNARIO
- Formato: FIEBDC-3/2012
- Programa: Construnario Versión 3.51
- Fecha de los precios: 19/03/2024
- Divisa: EUR

**361202SNM_RSO** u Cuerpo termostático gran ducha, referencia 361202SNM de la serie Alexia de Ramón Soler. Negro mate - Serie Alexia de Ramón Soler
Precio: 402.40
Grifo cuerpo termostático de ducha, negro mate de alta resistencia por su tratamiento electrostático sobre galvanizado, con sistema termostop limitador de temperatura y sistema anticorrosión patentado Código EAN: 8428506037450
