# Cuerpo termostático gran ducha, referencia 361202S de la serie Alexia de Ramón Soler. Cromo - Serie Alexia de Ramón Soler

- Propiedad del archivo: CONSTRUNARIO
- Formato: FIEBDC-3/2012
- Programa: Construnario Versión 3.51
- Fecha de los precios: 19/03/2024
- Divisa: EUR

**361202S_RSO** u Cuerpo termostático gran ducha, referencia 361202S de la serie Alexia de Ramón Soler. Cromo - Serie Alexia de Ramón Soler
Precio: 268.30
Grifo cuerpo termostático de ducha con inversor integrado, cromado de alta resistencia Diamond Finish, con sistema termostop limitador de temperatura y sistema anticorrosión patentado Código EAN: 8428506037337
