# Conjunto termostático de ducha empotrado de 1 vía, referencia 362411SNM de la serie Alexia de Ramón Soler. Sin equipo de ducha, con sistema Termostop - negro mate - Serie Alexia de Ramón Soler

- Propiedad del archivo: CONSTRUNARIO
- Formato: FIEBDC-3/2012
- Programa: Construnario Versión 3.51
- Fecha de los precios: 19/03/2024
- Divisa: EUR

**362411SNM_RSO** u Conjunto termostático de ducha empotrado de 1 vía, referencia 362411SNM de la serie Alexia de Ramón Soler. Sin equipo de ducha, con sistema Termostop - negro mate - Serie Alexia de Ramón Soler
Precio: 279.50
• Cartucho termostático con Sistema Hot Block de seguridad antiquemaduras • Sistema Termostop de bloqueo de la temperatura a 38º • Sistema Cooltouch que mantiene las griferias templadas al tacto. • Caudal a 3 bar: S12 l/min. • Cromado latón: 15 micras de espesor de níquel, 0.3 micras de cromo. • Resiste presiones estáticas = 10 bar y golpes de ariete de 25 bar. • Presión recomendada de uso: 1-5 bar (recomendada 3 bar) • Temperatura recomendada de agua caliente 55ºC. Temperatura máxima de uso 65°C. Máximo 1h a 90°C. Código EAN: 8428506024689
