# Conjunto termostático de baño-ducha para repisa sin caño, con equipo de ducha - Serie Alexia de Ramón Soler

- Propiedad del archivo: CONSTRUNARIO
- Formato: FIEBDC-3/2012
- Programa: Construnario Versión 3.51
- Fecha de los precios: 19/03/2024
- Divisa: EUR

**3633TSCAM_RSO** u Conjunto termostático de baño-ducha para repisa sin caño, con equipo de ducha - Serie Alexia de Ramón Soler
Precio: 650.80
· Cartucho termostático · Sistema Hot Block de seguridad antiquemaduras · Sistema Termostop de bloqueo de la temperatura a 38º · Sistema Cooltouch que mantiene las griferias frias-templadas al tacto. · Caudal a 3 bar: Salida bañera 20 l/min, salida ducha 12 l/min. · Cromado latón: 15 micras de espesor de níquel, 0.3 micras de cromo.D381:D766 · Resiste presiones estáticas ? 10 bar y golpes de ariete de 25 bar. · Presión recomendada de uso: 1-5 bar (recomendada 3 bar) · Temperatura recomendada de agua caliente 55ºC. Temperatura máxima de uso 65°C. Máximo 1h a 90°C. Código EAN: 8428506003684
