# Termostático de ducha, referencia 3634DNC de la serie Alexia de Ramón Soler. Con equipo de ducha D. Niquel cepillado - Serie Alexia de Ramón Soler

- Propiedad del archivo: CONSTRUNARIO
- Formato: FIEBDC-3/2012
- Programa: Construnario Versión 3.51
- Fecha de los precios: 18/03/2024
- Divisa: EUR

**3634DNC_RSO** u Termostático de ducha, referencia 3634DNC de la serie Alexia de Ramón Soler. Con equipo de ducha D. Niquel cepillado - Serie Alexia de Ramón Soler
Precio: 550.50
Conjunto grifo de ducha, con teleducha metálica cilíndrica minimalista anti-cal, flexo color acero cepillado antigiratorio Soleflex 1,75 y soporte, níquel cepillado de alta resistencia por su tratamiento PVD, con sistema termostop limitador de temperatura y sistema anticorrosión patentado Código EAN: 8428506026584
