# Monomando mural WC, referencia 3643WC de la serie Alexia de Ramón Soler. Con rociador - Serie Alexia de Ramón Soler

- Propiedad del archivo: CONSTRUNARIO
- Formato: FIEBDC-3/2012
- Programa: Construnario Versión 3.51
- Fecha de los precios: 19/03/2024
- Divisa: EUR

**3643WC_RSO** u Monomando mural WC, referencia 3643WC de la serie Alexia de Ramón Soler. Con rociador - Serie Alexia de Ramón Soler
Precio: 82.30
Cartucho monomando de Ø35 Flexo estándar apto para trabajar a presión dinámica 3 bar Ensayo realizado segun los los de estanquidad, caudal, comportamiento mecánico bajo presión, resistencia mecánica, dimensiones, acústica y corrosión, realizados según las exigencias de la Norma Europea EN 817 Y EN 248 Código EAN: 8428506016936
