# Monomando de columna para lavabo, referencia 367602NC de la serie Alexia de Ramón Soler. Níquel cepillado - Serie Alexia de Ramón Soler

- Propiedad del archivo: CONSTRUNARIO
- Formato: FIEBDC-3/2012
- Programa: Construnario Versión 3.51
- Fecha de los precios: 19/03/2024
- Divisa: EUR

**367602SNC_RSO** u Monomando de columna para lavabo, referencia 367602NC de la serie Alexia de Ramón Soler. Níquel cepillado - Serie Alexia de Ramón Soler
Precio: 1604.70
Altura 1.170mm y salida de agua 190mm), fijación Tecnobox • Cartucho cerámico Ø35 mm • Conexión TecnoBox G1/2” macho con rosca exterior • Caudal a 3 bar: 12 l/min • Nivel acústico a 3 bar: < 20 dB. • Cromado latón: 15 micras de espesor de níquel, 0.3 micras de cromo. • Cartuchos monomando con Sistema Termostop Block de limitación de la temperatura máxima del agua caliente • Resiste presiones estáticas = 10 bar y golpes de ariete de 25 bar. • Temperatura recomendada de agua caliente 55ºC. Temperatura máxima de uso 65°C. Máximo 1h a 90°C. • Presión de uso entre 1-5 bar. Recomendada 3 bar. Código EAN: 8428506036088
