# Douchette à main anticalcaire ABS. 1 jet - Ø 30 mm X 200 mm - Teleduchas de Ramón Soler

- Propriété du fichier: CONSTRUNARIO
- Format: FIEBDC-3/2012
- Logiciel: Construnario Versión 3.51
- Date des prix: 19/03/2024
- Devise: EUR

**3713P_RSO** u Douchette à main anticalcaire ABS. 1 jet - Ø 30 mm X 200 mm - Teleduchas de Ramón Soler
Prix: 14.10
• Température de l’eau chaude recommandée : 55 ºC. Température maximale d’utilisation : 65 ºC. Maximum 1 h à 90 ºC. • essais réalisés selon les exigences d'étanchéité, débit, comportement mécanique sous pression, résistance mécanique et corrosion, selon les exigences de la norme européenne EN 1113. Código EAN: 8428506966743
