# Soporte de pared para ducha, metálico, referencia 372602NM de Ramón Soler. Metálico. Níquel cepillado - Soportes de Ramón Soler

- Propiedad del archivo: CONSTRUNARIO
- Formato: FIEBDC-3/2012
- Programa: Construnario Versión 3.51
- Fecha de los precios: 20/03/2024
- Divisa: EUR

**372602NM_RSO** u Soporte de pared para ducha, metálico, referencia 372602NM de Ramón Soler. Metálico. Níquel cepillado - Soportes de Ramón Soler
Precio: 65.40
Soporte a pared orientable para teleducha redondo metálico, negro mate de alta resistencia por su tratamiento electrostático sobre galvanizado Código EAN: 8428506026720
