# Brass siphon - Inversores, llaves de paso y válvulas de Ramón Soler

- Propiedad del archivo: CONSTRUNARIO
- Formato: FIEBDC-3/2012
- Programa: Construnario Versión 3.51
- Fecha de los precios: 19/03/2024
- Divisa: EUR

**3790_RSO** u Brass siphon - Inversores, llaves de paso y válvulas de Ramón Soler
Precio: 6580
• 1 input R 1” 1/4. • Extensible of 60 mm to 130 mm • Material chromed brass • Chrome-plated brass: 15 microns thick of nickel, 0.3 microns of chrome. Código EAN: 8428506989605
