# Siphon laiton - Inversores, llaves de paso y válvulas de Ramón Soler

- Propiedad del archivo: CONSTRUNARIO
- Formato: FIEBDC-3/2012
- Programa: Construnario Versión 3.51
- Fecha de los precios: 19/03/2024
- Divisa: EUR

**3790_RSO** u Siphon laiton - Inversores, llaves de paso y válvulas de Ramón Soler
Precio: 59.00
• 1 entrée R""1/2"" • Extensible of 60 mm to 130 mm • Matériel laiton chromé • Chromé laiton : épaisseur du nickel : 15 microns, épaisseur du chrome : 0,3 microns. Código EAN: 8428506989605
