# Ducha de mano, con flexible para ducha, codo de salidad de agua y soporte fijo redondo, referencia 3792 de Ramón Soler - Teleduchas de Ramón Soler

- Propiedad del archivo: CONSTRUNARIO
- Formato: FIEBDC-3/2012
- Programa: Construnario Versión 3.51
- Fecha de los precios: 19/03/2024
- Divisa: EUR

**3792_RSO** u Ducha de mano, con flexible para ducha, codo de salidad de agua y soporte fijo redondo, referencia 3792 de Ramón Soler - Teleduchas de Ramón Soler
Precio: 112.60
Conjunto teleducha tubular minimalista de 1 posición metálica con sistema anti-cal, soporte y flexible acabado color metálico alto brillo liso de 1,75m antigiratorio Soleflex y cromada de alta resistencia Diamond Finsh Código EAN: 8428506013492
