# Codo de salida agua y soporte fijo redondo antoretorno, referencia 3796 de Ramón Soler. Negro mate - Soportes de Ramón Soler

- Propiedad del archivo: CONSTRUNARIO
- Formato: FIEBDC-3/2012
- Programa: Construnario Versión 3.51
- Fecha de los precios: 20/03/2024
- Divisa: EUR

**3796NM_RSO** u Codo de salida agua y soporte fijo redondo antoretorno, referencia 3796 de Ramón Soler. Negro mate - Soportes de Ramón Soler
Precio: 72.50
Codo de salida de agua y soporte fijo, circular, con antiretorno, negro mate de alta resistencia por su tratamiento electrostático sobre galvanizado Código EAN: 8428506023576
