# Fregadero caño alto giratorio, referencia 388401MA de Ramón Soler. Cromo - Square de Ramón Soler

- Propiedad del archivo: CONSTRUNARIO
- Formato: FIEBDC-3/2012
- Programa: Construnario Versión 3.51
- Fecha de los precios: 19/03/2024
- Divisa: EUR

**38E303410** u Fregadero caño alto giratorio, referencia 388401MA de Ramón Soler. Cromo - Square de Ramón Soler
Precio: 256.30
Grifo de fregadero monomando con caño alto giratorio 360º, de líneas rectas y manecilla minimalista, con sistema anticorrosión patentado, cromado de alta resistencia Diamond Finish Código EAN: 8428506034107
