# Fregadero caño alto giratorio, referencia 388401MCNM de Ramón Soler. Negro mate - Square de Ramón Soler

- Propiedad del archivo: CONSTRUNARIO
- Formato: FIEBDC-3/2012
- Programa: Construnario Versión 3.51
- Fecha de los precios: 19/03/2024
- Divisa: EUR

**38E303420** u Fregadero caño alto giratorio, referencia 388401MCNM de Ramón Soler. Negro mate - Square de Ramón Soler
Precio: 384.50
Grifo de fregadero monomando con caño alto giratorio 360º, de líneas rectas, con sistema anticorrosión patentado, negro mate de alta resistencia por su tratamiento electrostático sobre galvanizado Código EAN: 8428506034206
