# Monomando con duchita 1 jet orientable y caño flexible de silicona para cocina, referencia 388801MC de Ramón Soler. Cromo - Kitchen Magnet de Ramón Soler

- Propiedad del archivo: CONSTRUNARIO
- Formato: FIEBDC-3/2012
- Programa: Construnario Versión 3.51
- Fecha de los precios: 19/03/2024
- Divisa: EUR

**38E303421** u Monomando con duchita 1 jet orientable y caño flexible de silicona para cocina, referencia 388801MC de Ramón Soler. Cromo - Kitchen Magnet de Ramón Soler
Precio: 238.30
Grifo de fregadero monomando de grandes dimensiones, de diseño minimalista, con caño giratorio 360º, extraíble y flexible de silicona negro, incorpora un innovador sistema de imanes, el cual le permite volver a su posición inicial, con sistema anticorrosión patentado y cromado de alta resistencia Diamond Finish Código EAN: 8428506034213
