# Monomando con duchita orientable para gran cocina, referencia 386501MC de Ramón Soler - Professional de Ramón Soler

- Propiedad del archivo: CONSTRUNARIO
- Formato: FIEBDC-3/2012
- Programa: Construnario Versión 3.51
- Fecha de los precios: 19/03/2024
- Divisa: EUR

**38E303603** u Monomando con duchita orientable para gran cocina, referencia 386501MC de Ramón Soler - Professional de Ramón Soler
Precio: 244.70
Grifo de fregadero monomando para gran cocina profesional, de altura 573mm con caño extraíble, extensible y orientable, sistema anticorrosión patentado y cromado de alta resistencia Diamond Finish Código EAN: 8428506036033
