# Monomando para fregadero con duchita ABS, 2 jets, extraíble, referencia 387901V2MC de Ramón Soler - Extraíbles de Ramón Soler

- Propiedad del archivo: CONSTRUNARIO
- Formato: FIEBDC-3/2012
- Programa: Construnario Versión 3.51
- Fecha de los precios: 19/03/2024
- Divisa: EUR

**38E304201** u Monomando para fregadero con duchita ABS, 2 jets, extraíble, referencia 387901V2MC de Ramón Soler - Extraíbles de Ramón Soler
Precio: 345.10
Grifo de fregadero monomando con caño alto con cabezal metálico extraíble de 2 salidas, con sistema S2 de ahorro de agua del 50%, limitador de temperatura, sistema anticorrosión patentado y cromado de alta resistencia Diamond Finish Código EAN: 8428506042010
